# Zeitz, Franz.-Kloster, Umbau Klausur, Weiterführung
Angebotsaufforderung (GAEB 90, DA83)
Währung: EUR
Auftraggeber: Stadt Zeitz

## Baumeisterarbeiten
Datum: 06.03.26

*Hinweis*
Zeitz, ehemaliges Franziskanerkloster,

Steinsgraben 15 / Klosterkirchhof 2
Umbau der KIausur

1. Behindertengerechte Rampe Eingang West

2. WC- Anlage Erdgeschoß Ostklausur

3. Treppenhaus Ostklausur

L E I S T U N G S -
V E R Z E I C H N I S

Baumeisterarbeiten

*Hinweis*
TECHNISCHE VERTRAGSBEDINGUNGEN

1. Angaben zur Baustelle / Ausgangssituation

Die Gebäude des Franziskanerklosters befinden sich im
Stadtzentrum von Zeitz und stehen unter Denkmalschutz.

Sollten im Bauverlauf kulturhistorische oder
archäologische
Funde freigelegt werden, sind diese gemäß § 9 Abs. 3
DSchG LSA (Denkmalschutzgesetz Land Sachsen- Anhalt)
unverzüglich der Bauleitung und der zuständigen unteren
Denkmalschutzbehörde anzuzeigen und bis zum Ablauf
einer Woche nach der Anzeige unverändert zu belassen.

Die Zufahrt führt vom öffentlichen Straßenraum über
die Brüderstraße und den Klosterkirchhof durch
Gittertore
um die Klosterkirche zur Ostklausur und zur
Westklausur.

Das vorliegende Leistungsverzeichnis ist gegliedert in
die Bauteile:

1) Behindertengerechte Rampe vor Eingang West
(Der Arbeitsort liegt außerhalb des Gebäudes.)

2) W C- Anlage im Erdgeschoß Ostklausur
(Der Arbeitsort liegt im Erdgeschoss des Gebäudes.
Die Außentür ist ca. 1,20 m breit, es sind 6
Treppenstufen
ca. 18 cm / 28 cm zu überwinden.)
In den Raum führen Türen B/H ca. 1,0/2,0 m, die mit
Minibagger passiert werden können.

3) Treppenhaus Ostklausur
(Der Arbeitsort liegt im Erd- und Obergeschoss des
Gebäudes. Die Außentür ist ca. 1,00 m breit, es sind
5 Treppenstufen ca. 18 cm / 28 cm bis EG zu überwinden.
Vom EG zum OG führt eine Treppe mit 13 Steigungen
ca. 18 cm / 28 cm.)

2. Allgemeine Angaben zu Ausführung und Leistungsumfang

Gegenstand dieses Leistungsverzeichnisses (LV) sind
verschiedene Baumeisterarbeiten. Alle vorhandenen
Bauteile sind vor Beschädigungen und Verschmutzungen
zu schützen.

Alle Geräte, Hebezeuge, Aufzüge o.ähnliches sind in die
Einheitspreise einzukalkulieren und werden nicht
gesondert
vergütet. Baustellen- WC wird aufgestellt. Baustrom-
und
Bauwasseranschluß werden hergestellt.

Der Auftragnehmer stellt sicher, daß an der wöchentlichen Bauberatung ein kompetenter Vertreter /
Bauleiter teilnimmt, der in deutscher Sprache
kommuniziert.

3. Planunterlagen

Als Anlage zur Leistungsbeschreibung werden folgende
Planunterlagen übergeben: Grundrisse, Schnitt

4. Gleichwertigkeit / Nebenangebote / Ortsbesichtigung

Der Bieter ist gehalten, die im Leistungsverzeichnis
und in den Planunterlagen beschriebenen Details auf
Vollständigkeit, fachgerechte Ausführung und Eignung
für den vorgesehenen Verwendungszweck zu überprüfen.
Sinnvoll oder notwendig erscheinende Änderungen oder
Ergänzungen sind mit einer entsprechenden Begründung
dem Angebot beizufügen.

Gleichwertige Baustoffe, Baukonstruktionen oder
Technologien sind zugelassen. Die Gleichwertigkeit der
angebotenen Baustoffe, Baukonstruktionen oder
Technologien ist nachzuweisen. Dem Bieter wird
freigestellt, zusätzlich Alternativangebote in Form
eines Nebenangebots zum Eröffnungstermin vorzulegen.

Jeder Anbieter sollte sich wegen der Spezifik der
Arbeitsaufgabe von den örtlichen Gegebenheiten,
insbesondere vom Zustand der Baukonstruktion
überzeugen. Der Zugang wird über die Vergabestelle
ermöglicht.

5. Sonstiges

Der Unternehmer ist auf der Baustelle für die
Einhaltung von Ordnung, Sicherheit, Gesundheits-,
Arbeits- und Brandschutz verantwortlich. Für die
Einhaltung aller gesetzlichen, behördlichen und
bauaufsichtlichen Vorschriften und Anordnungen sowie
aller für die Unfallverhütung und Sicherung der am Bau
Beschäftigten erforderlichen Schutzmaßnahmen haftet der
Auftragnehmer im Sinne der Landesbauordnung als Unternehmer und Fachbauleiter für sein Gewerk. Die
Unfallverhütungsvorschriften der Bauberufsgenossenschaften und die Arbeitsstättenverordnung sind zu
beachten.

Alle zur termingerechten Durchführung der Arbeiten
erforderlichen Baustoffe, Materialien und Werkzeuge hat
der Unternehmer frei Baustelle zu liefern. Die angebotenen Einheitspreise beinhalten alle Kosten und
Aufwendungen für die vollständige und gebrauchstaugliche Leistung incl. aller Materialien,
Baustellen- Einrichtungen, Gerüste, Geräte und
Maschinen. Anfallender Bauschutt, Verschnitt und
Verpackungsmaterial sind durch den betreffenden
Unternehmer arbeitstäglich zu entsorgen. Sämtliche
Bereiche sind besenrein zu verlassen.

### Abschnitt 1 Behindertengerechte Rampe Eingang West

*Hinweis*
Einbauort der Rampe

#### Titel 1.1 Erdarbeiten

**1.1.1 Blockstufen Sandstein lösen und aufnehmen**
Blockstufen aus Sandstein lösen und aufnehmen. Das
Material ist zum Widereinbau auf Holzpaletten seitlich
abzulagern. Transportweg ca. 20 m
Blockstufe Breite/Höhe ca. 35/25 cm
Menge: 5,800 m
Zuordnung: 320

**1.1.2 Beton und Sandsteinfundamente abbrechen**
Beton und Sandsteinfundamente des Treppenunterbau
maschinell aufstemmen, lösen und aufnehmen. Das
Abbruchmaterial ist abzutransportieren und zu
entsorgen, incl. Deponiebebühr.
Menge: 2,000 m3
Zuordnung: 320

**1.1.3 Pflasterung maschinell aufnehmen**
Pflasterung am Westgiebel maschinell aufnehmen,
Material zum Wiedereinbau auf Haufen setzen.
Großpflaster Sandstein ca. 13/15/17 cm
Menge: 38,000 m2
Zuordnung: 320

**1.1.4 Bodenaushub für Gründung**
Boden für Gründung maschinell profilgerecht lösen,
laden und im Baugrundstück ablagern,  Aushub ab Planum,

Aushubtiefe bis 1,00 m
Bodengruppe: TL
Bodenklasse: 4
Wichte: 21 kN/m³
Menge: 30,000 m3
Zuordnung: 320

**1.1.5 Bodenaushub für Entwässerungsleitungen**
Boden für Entwässerungsleitungen maschinell
profilgerecht lösen, laden und im Baugrundstück
ablagern,  Aushub ab Planum,

Aushubtiefe bis 1,30 m
Bodengruppe: TL
Bodenklasse: 4
Wichte: 21 kN/m³
Menge: 6,000 m3
Zuordnung: 320

**1.1.6 Handschachtung für Entwässerungsleitungen**
Handschachtung für Entwässerungsleitungen im Bereich
der vorhandenen Schächte und Leitungen

Aushubtiefe bis 1,30 m
Bodengruppe: TL
Bodenklasse: 4
Wichte: 21 kN/m³
Menge: 4,000 m3
Zuordnung: 320

**1.1.7 Fundamenthinterfüllung Boden**
seitlich gelagerten Boden aufnehmen und die
Arbeitsräume um die Fundamente auffüllen und lagenweise
verdichten; Verdichtungsgrad 100% Proctordichte.
Maximale Höhe einer Einbaulage: 30 cm
Abrechnung nach geraden Wänden.
Menge: 8,000 m3
Zuordnung: 320

**1.1.8 Fundamenthinterfüllung Füllkies**
Füllkies liefern und die Arbeitsräume um die Fundamente
auffüllen und lagenweise verdichten; Verdichtungsgrad
100% Proctordichte.
Menge: 10,000 m3
Zuordnung: 320

**1.1.9 Hinterfüllen der Grundleitungsgräben**
Grundleitungsgräben mit seitlich gelagertem Boden
lagenweise verfüllen und verdichten; Verdichtungsfrad
100% Proctordichte.
Sohlbreite  : 0,80 m
Sohltiefen bis  : 1,30 m
Abrechnung nach geraden Wänden.
Menge: 4,000 m3
Zuordnung: 320

**1.1.10 Bodenaushub entsorgen**
überschüssigen Boden aufnehmen, abfahren und entsorgen
incl. Deponiegebühr
Menge: 22,000 m3
Zuordnung: 320

**1.1.11 Kiesunterbau, d=5 cm**
Kiesunterbau auf Gründungssohle,
Flächen nivellieren, Kies verdichten.
Liefern und Einbauen.
Dicke  :  5 cm
Menge: 28,000 m2
Zuordnung: 320

**1.1.12 Schottertragschicht im Betonkörper Rampenanlage**
Schottertragschicht,
Auffüllung  im Betonkörper Rampenanlage einbauen
Höhe 0,50 - 0,80 m
Einbaubreite: ca. 1,00 m

Schottertragschicht ZTVT- StB 95, Fassung 2002, TL Min-
StB 2000, Verdichtungsgrad DPr mind. 100 % aus
gebrochenem Diabasmaterial zertifiziert, Festgestein
(B1), Körnung 0/45 mm,
Maximale Höhe einer Einbaulage: 30 cm

Liefern, einbauen und verdichten. Mehraufwand für
teilweisen Handeinbau ist in den EP einzurechnen.
Verdichtungsmodul Ev2>=80 MN/m²
Menge: 9,000 m3
Zuordnung: 320

**1.1.13 Verfüllung aus gewaschenem Rundkies 16/32 mm**
Verfüllung aus gewaschenem Rundkies 16/32 mm,
zwischen Sockel Kirche und Betonwange Rampenanlage,
als Drainebene
Schütthöhe:  ca. 1,00 m
Menge: 2,000 m3
Zuordnung: 320

#### Titel 1.2 Abdichtungsarbeiten Wandsockel außen

**1.2.1 Mauerwerk reinigen**
Kelleraußenmauerwerk Giebel Kirche im bauseits
erstellten Arbeitsraum von Erdresten und sonstigen
losen Verschmutzungen reinigen und Untergrund zum
Auftragen eines Ausgleichputzes vorbereiten.
Menge: 12,000 m2
Zuordnung: 331

**1.2.2 Ausgleichputz, Zementputz**
Zementputz, MG III, als Ausgleichsputz auf zuvor
gereinigtes Fundamentmauerwerk mehrlagig aufbringen. Es
sind Putzstärken von 20 mm im Mittel zu kalkulieren.
Menge: 12,000 m2
Zuordnung: 331

**1.2.3 Hohlkehle Wand/Boden**
Liefern und herstellen einer Hohlkehle zwischen
Bodenplatte und aufgehendem Mauerwerk, Radius 5 cm
Techn. Daten:
-Materialbasis Spezialzemente mit Additiven,
chloridfrei
-1-komponentig
-Frischmörteldichte ca. 2,1 g/cm² bzw. kg/l
-Konsistenz pulvrig
-Größtkorn 0,7 mm
-Wasserfest, witterungs-, frost- und tausalzbeständig,
-Sulfatbeständig.
Menge: 12,000 m
Zuordnung: 331

**1.2.4 Voranstrich/ Grundierung für Vertikalabdichtung**
Menge: 12,000 m2
Zuordnung: 331

**1.2.5 Vertikalabdichtung Wand außen**
Abdichtung des Wandbereiches außen vollflächig mit
Bitumen-Dickbeschichtung
Anwendung: DIN 18533 W1-E (Bodenfeuchte und nicht
drückendes Wasser),
- 4 mm Nass-Schichtdicke für = 3mm Trocken-
Schichtdicke

Techn. Daten:
Geprüft nach EN 15814 und den Prüfgrundsätzen zur
Erteilung des allgemeinen bauaufsichtlichen
Prüfzeugnisses für Bauwerks abdichtungen im Übergang zu
Bauteilen aus Beton mit hohem Wassereindringwiderstand
und als
Fugenabdichtung für Bauteile aus Beton mit hohem
Wassereindringwiderstand.

-2-komponentig

-Polystyrolgefüllt, geschmeidig-leichtes Verarbeiten

-Rissüberbrückungsklasse RÜ3-E nach DIN 18533-1.

-Flüssig-Komponente: Polymer-Bitumen-Emulsion mit
Polystyrol-Partikel-Füllung

-Pulver-Komponente: Trockenmischung auf Zementbasis
Menge: 12,000 m2
Zuordnung: 331

**1.2.6 3-Schicht Noppenbahn**
3-Schicht Noppenbahn aus Kunststoff mit Gleitfolie und
Drainagevlies liefern und anbringen
Sockelhöhe: ca. 1,0 m
Menge: 12,000 m2
Zuordnung: 331

**1.2.7 Abschlussprofil für Noppenbahn**
Abschlussprofil für Noppenbahn liefern und anbringen
Menge: 12,000 m
Zuordnung: 331

#### Titel 1.3 Entwässerungskanalarbeiten

**1.3.1 Grundleitungen DN100, Regenwasser**
Abwasser- bzw. Regenwassergrundleitungen aus PVC hart-
Rohren mit Steckmuffe, DIN 19534 Teil 1 und Teil 2,
Muffe Form A, DN 100, Dichtung mit Dichtring DIN 19534,
verlegen im Erdreich entsprechend DIN 4033,
Auflager auf zu liefernden Sand oder Feinkies, in
vorhandenen Gräben oder auf Baugrubensohle für spätere
Überschüttung, einschl. fachgerechter Absandung mit zu
liefernden Sand;
Form- und Verbindungsstücke werden als Zulage gesondert
vergütet.
Menge: 30,000 m
Zuordnung: 411

**1.3.2 Formteile DN100**
Form- und Verbindungsstücke als Zulage für Abwasser-
bzw. Regenwasserleitungen aus PVC hart-Rohren DIN 19534
Teil 1 und Teil 2, mit Steckmuffe, als Bogen, 15 / 30 /
45 / 67 / 87 Grad, DN 100.
Menge: 30,000 Stck
Zuordnung: 411

**1.3.3 Abzweig DN100**
Abzweig als Zulage für Abwasser- bzw. Regenwasserleitungen aus PVC hart-Rohren DIN 19534 Teil 1 und Teil
2, DN 100.
Menge: 4,000 Stck
Zuordnung: 411

**1.3.4 Entwässerungsgerinne 150 cm**
Entwässerungsgerinne zweiteilig, bestehend aus:
Entwässerungsrinne als Unterteil
entsprechend DIN EN 1433 und DIN V 19580
aus Frost / Tausalz beständigem Polymerbeton,
Euroline mit Stutzen, Nennweite 100 mm,
Rinnenelement mit eingeformtemStutzen DN 100 für den
Anschluss an dieGrundleitung
Sohlengefälle 0,5 % als Eigengefälle in der
Rinnensohle,

incl. erford. Seitenabschluss für Drainrinne.

Abdeckung Rost Gusseisen EN-GJS,
entsprechend DIN EN 1433/ZA.
Nennweite: 100 mm
Baubreite: 118 mm
Gesamtbaulänge Entwässerung: 1500 mm

liefern und versetzen.

angebot. Fabrikat:..................................
Menge: 2,000 Stck
Zuordnung: 411

**1.3.5 Anschluß RW DN 150 an vorhand. Betonschacht**
Anschluß neue Regenwasserleitung an den vorhandenen
Betonschacht, wie folgt herstellen:
- Einbindung im Betonschacht freistemmen,
- neue Leitung DN 150 einbinden und mit Sperrmörtel
versetzen.
Menge: 1,000 Stck
Zuordnung: 411

#### Titel 1.4 Drainageleitung

**1.4.1 Filtervlies**
Filtervlies in ausreichender Breite (ca. 2,00 m) im
Arbeitsraum bzw. am Baukörper als Unterlage für die
Drainageleitung liefern und verlegen.
Vlies beidseitig hochführen und fixieren.
Menge: 28,000 m2
Zuordnung: 411

**1.4.2 Drainageleitung**
Drainagerohr aus PVC-Material, ummantelt mit
Kokosgewebe, mit einseitiger Muffe, in zu lieferndem
Filterkiesbett 8/16 mm (Kies wird gesondert vergütet)
als Drainageleitung auf zuvor verlegtem Filtervlies im
Bereich des Fundamentes im leichten Gefälle verlegen.
Größe : DN 100 mm
Menge: 14,000 m
Zuordnung: 411

**1.4.3 Drainagekies / Geotextil**
Arbeitsraum nach Verlegen der Drainageleitung mit
Drainagekies 8/16 in einer Höhe von ca. 40 cm auffüllen
und mit dem fixierten Geotextil abdecken
Menge: 2,400 m3
Zuordnung: 411

**1.4.4 Opti-Control-Schacht**
Opti-Control-Schacht DN 315 mit Sandfang für
Drainageleitung liefern und einbauen, Anschlüsse DN
100,
Abdeckung gesondert
Menge: 2,000 Stck

**1.4.5 Aufsatzrohr**
Opti-Control-Aufsatzrohr DN 315, Länge 1000 mm als
Zulage für Drainageleitung liefern und einbauen
Menge: 2,000 Stck

**1.4.6 Schachtabdeckung Gußeisen**
Schachtabdeckung Gußeisen liefern und einbauen
Menge: 2,000 Stck

#### Titel 1.5 Betonarbeiten

**1.5.1 Trennlage, PE-Folie 0,2 mm**
Trennlage auf verdichtete Kiesschicht,
mit PE-Folie; Stöße überlappt.
Foliendicke: 0,2 mm
Liefern und Einbauen.
Menge: 30,000 m2
Zuordnung: 320

**1.5.2 Sauberkeitsschicht Beton: C12 / 15, Dicke 5 cm**
Sauberkeitsschicht aus Magerbeton auf
Unterbau einbauen und planeben abziehen,
als Aufstandsfläche für die Wandschalungen.
Beton  : C12 / 15
Dicke : 5 cm
Liefern und Einbauen.
Menge: 8,300 m2
Zuordnung: 320

**1.5.3 Sauberkeitsschicht Beton: C12 / 15, Dicke 15 cm**
Sauberkeitsschicht aus Magerbeton auf
Unterbau einbauen und planeben abziehen,
als Aufstandsfläche für die Wandschalungen.
Beton  : C12 / 15
Dicke : 15 cm
Liefern und Einbauen.
Menge: 8,300 m2
Zuordnung: 320

**1.5.4 Sauberkeitsschicht Beton: C12 / 15, Dicke 25 cm**
Sauberkeitsschicht aus Magerbeton auf
Unterbau einbauen und planeben abziehen,
als Aufstandsfläche für die Wandschalungen.
Beton  : C12 / 15
Dicke : 25 cm
Liefern und Einbauen.
Menge: 11,000 m2
Zuordnung: 320

**1.5.5 Betonplatte bewehrt und geschalt**
Betonplatte bewehrt und geschalt
Beton  : C 25 / 30
Expos.-klasse : XC2, WF
Abmessung : Breite 150 cm, Höhe 25 cm
Liefern und Einbauen.
Schalung gesondert,
Bewehrung gesondert.
Menge: 4,300 m3
Zuordnung: 320

**1.5.6 Schalung rauh, für Rand Bodenplatte**
Schalung rauh, für Rand Bodenplatte
Höhe ca. 25 cm
Menge: 30,000 m
Zuordnung: 320

**1.5.7 Betonwände bewehrt und geschalt**
Betonwände bewehrt und geschalt
Beton  : C 25 / 30
Expos.-klasse : XC4, XF1, WF
Ausführung : WU- Beton
Abmessung : Breite 25 cm, Höhe ca. 50-100 cm
ober Abschluss als Schräge
Liefern und Einbauen.
Schalung gesondert,
Bewehrung gesondert.
Menge: 4,500 m3
Zuordnung: 320

**1.5.8 Zulage schräger Wandabschluss Betonwand**
Zulage für den oberen Abschluss der Betonwand Rampe als
schräger Wandabschluss
Menge: 21,500 lfdm
Zuordnung: 320

**1.5.9 Schalung glatt, für Betonwände,**
Schalung glatt, zweiseitig, für Betonwände,
Schalungshöhe bis 1,00 m
Menge: 20,000 m2
Zuordnung: 320

**1.5.10 Stabstahl B 500 B**
Betonstahl für Stahlbeton
Bügel, Stabstahl B 500 B,
liefern, nach Plan biegen und einbauen.
Menge: 0,680 t
Zuordnung: 320

### Abschnitt 2 WC- Anlage Erdgeschoß Ostklausur

*Hinweis*
Umbaubereich WC- Anlage

#### Titel 2.1 Schutzmaßnahmen

**2.1.1 Holzfenster mit Folie schützen**
Holzfenster zum Schutz mit PE- Folie 0,2 mm abkleben
und staubdicht abdecken, incl. Beseitigung der
Abdeckmaterialien nach Beendigung der Arbeiten.
Fenster- Innenseiten, Größe B/H ca. 1,30/2,50 m
Menge: 3,000 Stck
Zuordnung: 390

**2.1.2 Holzfenster mit Platte schützen 1,20/2,00 Strahlen**
Holzfenster schützen durch Einbau einer Hartfaserplatte
auf umlaufendem Holzrahmen aus Dachlatten ca. 25/50,
Abdeckung paßgenau in die Geometrie der Fensteröffnung
einsetzen und verkeilen, Abdeckung für die Dauer der
Strahlarbeiten einsetzen und vorhalten, nach Abschluss
der Arbeiten entfernen. Achtung: die Platte darf wegen
Belichtung und Belüftung der Räume nicht dauerhaft am
Bauwerk verbleiben, sie ist nur für die Dauer der
Sandstrahlarbeiten einzusetzen.
Geometrie: Rechteck
Größe B/H ca. 1,30/2,00 m
Menge: 3,000 St
Zuordnung: 390

#### Titel 2.2 Rückbauarbeiten

**2.2.1 Bekleidung Decke abbrechen**
Bekleidung der Deckenunterseite abbrechen,
bestehend aus Holzverschalungen, Putzräger Rohrgewebe
und 2 cm Kalkputz.
Der Bauschutt ist zu entsorgen, Deponiegebühr
gesondert.
Untergrund: Holzbalkendecke
Deckenhöhe 3,70 m
Zulage Arbeitsgerüst in gesond. Pos.
Menge: 63,000 m2
Zuordnung: 390

**2.2.2 Streichbalken unter Decke abbrechen**
Streichbalken an Deckenunterseite abbrechen,
Querschnitt ca. 18 / 18 cm.
Das Bauteil ist zu entsorgen, Deponiegebühr gesondert.
Deckenhöhe 3,70 m
Menge: 9,000 m
Zuordnung: 390

**2.2.3 Einsatz Arbeitsgerüst / Rollrüstung**
Einsatz Arbeitsgerüst / Rollrüstung für 2 vorgenannte
Positionen
Liefern, Vorhaltung über die gesamte Leistungszeit,
Abbau
Deckenhöhe 3,70 m
Menge: 1,000 Stck
Zuordnung: 390

**2.2.4 Entsorgung von Stoffen nach AVV 170904 - Baumischabfälle**
Entsorgung von Stoffen nach AVV 170904, gemischte Bau-
und Abbruchabfälle.
Menge: 1,800 t
Zuordnung: 390

**2.2.5 Entsorgung von Stoffen nach AVV 170201 - Holz**
Entsorgung von Stoffen nach AVV 170201,
Abbruchmaterial aus Holz.
Menge: 4,000 t
Zuordnung: 390

**2.2.6 Sandsteinsockel Stütze abbrechen**
Sandsteinsockel der Stütze lösen, laden und entsorgen
Größe L/B/H ca. 60/60/60 cm
Menge: 1,000 St
Zuordnung: 390

#### Titel 2.3 Sandstrahlarbeiten

**2.3.1 Trocken- Sandstrahlen Ziegelwand**
Trocken- Sandstrahlen von Ziegelmauerwerk, zur
Entfernung von festen Anhaftungen aus Putzresten,
Anstrichen und Vermoosungen.

Der Bauschutt ist zu entsorgen, incl. Deponiegebühr.
Ort: Innenseite der Außenwand bis ca. 2,2 m Höhe
Untergrund: Wandflächen, von denen der Putz
abgeschlagen wurde.
Arbeitsfläche: alte Beton- Sohlplatte im Raum
Menge: 23,000 m2
Zuordnung: 330

#### Titel 2.4 Erdarbeiten im Außenbereich

**2.4.1 Pflasterung maschinell aufnehmen**
Pflasterung maschinell aufnehmen,
Material zum Wiedereinbau auf Haufen setzen.
Kleinpflaster Sandstein ca. 11/11/12 cm,
Bereich Abwasserstrang im Stiftshof Ost entlang des
Gebäudesockels
Menge: 24,000 m2
Zuordnung: 510

**2.4.2 Aushub für Grundleitung**
Aushub für Anschluss an Grundleitung
Sohltiefen bis  : 1,50 m
Abrechnung nach geraden Wänden. Aushub seitlich lagern.
. Der Anteil an Handschachtung ist in den EP mit
einzukalkulieren.

Erdaushub maschinell / manuell, der Boden bestehend aus
Auffüllungen und Bauschuttboden mit alter Kies- /
Schotter- Tragschicht.

Bodengruppe: TL
Bodenklasse: 5
Wichte: 21 kN/m³
Einsatz Minibagger
Menge: 22,000 m3
Zuordnung: 510

**2.4.3 Bodenaushub entsorgen**
Überschüssigen Bodenaushub aufnehmen, abfahren und
entsorgen incl. Deponiegebühr
Menge: 22,000 m3
Zuordnung: 510

**2.4.4 Lieferkies 0/32 Hinterfüllung**
Füllkies liefern und die Arbeitsräume auffüllen und
lagenweise verdichten; Verdichtungsgrad 100%
Proctordichte.
Lieferkies 0/32
Einbauquerschnitt
Tiefe bis 1,50 m
Breite bis 2,00 m
Menge: 16,000 m3
Zuordnung: 510

#### Titel 2.5 Erdarbeiten im Gebäude

**2.5.1 Unterbeton abbrechen**
Unterbeton im Raum aufstemmen, lösen und aufnehmen. Das
Aushubmaterial ist abzutransportieren und zu entsorgen,
incl. Deponiebebühr.

Dicke: ca. 15 cm

Ausführung mit Minibagger oder in Handarbeit, es gibt
nur einen Eingang Größe B/H ca. 1,10/2,10 m.
Menge: 9,000 m3
Zuordnung: 510

**2.5.2 Einzelfundamente abbrechen**
historische Einzelfundamente aus Vollziegel- Mauerwerk
und Sandstein abbrechen
Tiefe: bis ca. 50 cm
Abbruch, Abtransport, incl. Deponiegebühr.

Einschl. Transport zum Entsorgungsort einschl. aller
Nebenleistungen und Hilfs- und Transportmittel.
Menge: 2,000 m3
Zuordnung: 510

**2.5.3 Erdaushub innen**
Boden im Raum lösen und aufnehmen. Das
Aushubmaterial ist abzutransportieren und zu entsorgen,
incl. Deponiebebühr.
für Einzelfundamente und Sohlplatte

Erdaushub maschinell / manuell, der Boden bestehend aus
Auffüllungen und Bauschuttboden

Bodengruppe: TL
Bodenklasse: 5
Wichte: 21 kN/m³

Ausführung mit Minibagger oder in Handarbeit, es gibt
nur einen Eingang Größe B/H ca. 1,10/2,10 m.
Menge: 19,000 m3
Zuordnung: 510

**2.5.4 Aushub der Grundleitungsgräben**
Aushub der Grundleitungsgräben
Sohlbreite  : 0,30 m
Sohltiefen bis  : 0,30 m
Abrechnung nach geraden Wänden. Aushub seitlich lagern.
. Der Anteil an Handschachtung ist in den EP mit
einzukalkulieren.

Erdaushub maschinell / manuell, der Boden bestehend aus
Auffüllungen und Bauschuttboden

Bodengruppe: TL
Bodenklasse: 5
Wichte: 21 kN/m³

Ausführung mit Minibagger oder in Handarbeit, es gibt
nur einen Eingang Größe B/H ca. 1,10/2,10 m.
Menge: 12,000 m
Zuordnung: 510

**2.5.5 Lieferkies Grundleitungsgräben Hinterfüllung**
Füllkies liefern und die Grundleitungsgräben auffüllen
und lagenweise verdichten; Verdichtungsgrad 100%
Proctordichte.
Lieferkies 0/32
Einbauquerschnitt
Tiefe bis 0,30 m
Breite bis 0,30 m
Menge: 3,000 m3
Zuordnung: 510

**2.5.6 Kiessandunterbau, d=5 cm**
Kiessandunterbau unter Bodenplatten im Gebäude,
Flächen nivellieren, Kies verdichten.
Liefern und Einbauen.
Dicke:  im Mittel 5 cm
Menge: 55,000 m2
Zuordnung: 510

#### Titel 2.6 Entwässerungskanalarbeiten

**2.6.1 Kernbohrung DN 150**
Kernbohrung in Altmauerwerk Vollziegel / Sandstein
Größe  : DN 150
Wanddicke : ca. 60 cm
für Grundleitungsverlegung Schmutzwasser;
Bauschutt aufnehmen und entsorgen incl. Deponiegebühr
Menge: 1,000 Stck
Zuordnung: 411

**2.6.2 Rohrdurchführung KG, DN 100**
Rohrdurchführung in Wänden und Fundamenten aus
Kunststoff für Grundleitungen aus PVC-U,
(Polyvinylchlorid-hart) einbauen. Incl. Verschluß mit
Verpressmörtel zum Mauerwerk.

Größe  : DN 100
Wanddicke : ca. 60 cm
Menge: 1,000 Stck
Zuordnung: 411

**2.6.3 Grundleitungen DN100, Schmutzwasser**
Abwasser- bzw. Regenwassergrundleitungen aus PVC hart-
Rohren mit Steckmuffe, DIN 19534 Teil 1 und Teil 2,
Muffe Form A, DN 100, Dichtung mit Dichtring DIN 19534,
verlegen im Erdreich entsprechend DIN 4033,
Auflager auf zu liefernden Sand oder Feinkies, in
vorhandenen Gräben oder auf Baugrubensohle für spätere
Überschüttung, einschl. fachgerechter Absandung mit zu
liefernden Sand;
Form- und Verbindungsstücke werden als Zulage gesondert
vergütet.
Menge: 12,000 m
Zuordnung: 411

**2.6.4 Formteile DN100**
Form- und Verbindungsstücke als Zulage für Abwasser-
bzw. Regenwasserleitungen aus PVC hart-Rohren DIN 19534
Teil 1 und Teil 2, mit Steckmuffe, als Bogen, 15 / 30 /
45 / 67 / 87 Grad, DN 100.
Menge: 14,000 Stck
Zuordnung: 411

**2.6.5 Abzweig DN100**
Abzweig als Zulage für Abwasser- bzw. Regenwasserleitungen aus PVC hart-Rohren DIN 19534 Teil 1 und Teil
2, DN 100.
Menge: 2,000 Stck
Zuordnung: 411

**2.6.6 Reduzierung Grundleitung DN 150 auf DN 100**
Menge: 1,000 Stck
Zuordnung: 411

**2.6.7 Grundleitungen DN150, Schmutzwasser**
Abwasser- bzw. Regenwassergrundleitungen aus PVC hart-
Rohren mit Steckmuffe, DIN 19534 Teil 1 und Teil 2,
Muffe Form A, DN 150, Dichtung mit Dichtring DIN 19534,
verlegen im Erdreich entsprechend DIN 4033,
Auflager auf zu liefernden Sand oder Feinkies, in
vorhandenen Gräben oder auf Baugrubensohle für spätere
Überschüttung, einschl. fachgerechter Absandung mit zu
liefernden Sand;
Form- und Verbindungsstücke werden als Zulage gesondert
vergütet.
Menge: 4,000 m
Zuordnung: 411

**2.6.8 Formteile DN150**
Form- und Verbindungsstücke als Zulage für Abwasser-
bzw. Regenwasserleitungen aus PVC hart-Rohren DIN 19534
Teil 1 und Teil 2, mit Steckmuffe, als Bogen, 15 / 30 /
45 / 67 / 87 Grad, DN 150.
Menge: 8,000 Stck
Zuordnung: 411

**2.6.9 Anschluß neue Schmutzwasserleitung**
Anschluß neue Schmutzwasserleitung an die vorhandene
Leitung KG, DN 150 mittels Abzweig
-vorhandene Leitung trennen,
-Zwischenstück mit Abzweig einsetzen,
-Anschluss mittels Überschiebemuffe
Menge: 1,000 Stck
Zuordnung: 411

**2.6.10 Reduzierung Grundleitung DN 150 auf Druckleitung DN 50**
Reduzierung Grundleitung DN 150 auf Druckleitung DN 50,
Zuleitung von der Abwasserhebeanlage
Menge: 1,000 Stck
Zuordnung: 411

#### Titel 2.7 Abwasserhebeanlage

*Hinweis*
Die elektrischen Anschlüsse und die Inbetriebnahme der
Abwasserhebeanlage werden bauseits durch den Elektro-
Installationsbetrieb durchgeführt.

**2.7.1 Doppelpumpstation gemäß DIN EN 12050-1,**
Doppelpumpstation gemäß DIN EN 12050-1,
für fäkalienhaltiges Abwasser,
zum Einbau ins Erdreich,
Lieferung und Einbau,
aus Polyethylen,
Abdeckung Kl. B 125
Gesamteinbautiefe Grundschacht: 1950 mm
Auftriebssicher gegen Grundwasserstand bis 0,675 m
ab Gelände-OK (GOK)ohne zusätzliche
bauseitige Betonmaßnahmen,
komplett bis Gelände-OK (GOK),
Strukturelle Stabilität des Behälters mit
Standsicherheitsnachweis von 50 Jahren nachgewiesen
Kunststoffschacht,
aus Polyethylen, mit weitestgehend ablagerungsfreien
Schachtboden,
Nenndurchmesser:  ca. 1050 mm,
Zuläufe per Forsheda- Dichtung für KG-Rohr
Außendurchmesser:  110 mm bzw. 160 mm,
Maß von Oberkante Schachtabdeckung
bis Mitte Druckleitung:  901 mm (Variante ohne
Aufsatzstück),
2x Zulauf:  DN 150
Maß von Oberkante Abdeckung
bis Mitte Zulauf:  1176 mm,
1x Dichtung im Lieferumfang,
2x Zulauf:  DN 100,
Maß von Oberkante Schachtabdeckung
bis Mitte Zulauf:  1176 mm,
2x Anschlussstutzen DN 100 für Kabelleerrohr/Entlüftung
Anschlusshöhe:  521 mm
von Oberkante Schachtabdeckung
bis Mitte Stutzen,
Anschlussstutzen mit Muffe: R 1/2'
für Spülanschluss/
Vakuumbrecher (Zubehör),
Gesamtvolumen:  900 l
Nutzvolumen:  ca. 270 Liter
(je nach Pumpentyp)
Einbauteile:
Traverse aus Grauguss pulverbeschichtet,
zur Aufnahme von zwei Tauchmotorpumpen,
mit Überwasserkupplungs-Automatik,
Anschluss Muffe:  R 1 1/2' für Spülanschluss (Zubehör),
Kugelhahn:  G 2',
mit zwei integrierten Kugelrückschlagventilen,
PE-HD Druckleitungsanschluss DN 50 (DA 63 mm) mit
Spitzende,
Maß von Gelände-OK (GOK) bis Mitte Druckleitung
850 mm, Anordnung bei 9.00 Uhr,
mit BEGU Abdeckung Kl. B 125,
LW 600 gemäß DIN EN 124,
ohne Entlfüftung, inkl. Bedienungsschlüssel
Gewicht:  ca. 165 kg
Schwerstes Einzelteil:  ca. 108 kg
System ACO Passavant
Für die bauseitige Montage wird mindestens benötigt:
Hersteller/Typ: ACO/Pumpstation Multi-Max duo
oder glw.  Art,
Hersteller/Typ:

  '..................................................'
Menge: 1,000 Stk.
Zuordnung: 411

**2.7.2 Schaltgerät für vorstehende Pumpstation,**
Schaltgerät für vorstehende Pumpstation,
Lieferung und Einbau,
mit Staudruckglocke für zwei Pumpen bis 5,5 kW,
für zwei Pumpen bis 5,5 kW,
zur Niveauregulierung von Flüssigkeitsständen,
Füllstand wahlweise über Staudruck
Lufteinperlung, externen Sensor (4-20 mA)
oder Schwimmerschalter,
Motorschütz steuert direkt zwei Pumpen
bis max. 5,5 kW,
5 Relaiskontakte zur Ausgabe von Störmeldungen,
Alle Werte werden auf LCD-Display
angezeigt,
Hand - 0 - Auto Funktion,
Quittierungstaster,
Zwangseinschaltung der Pumpe,
Betriebsstundenzähler,
hohe Störfestigkeit, ATEX Mode
Pumpenabschaltung über Ausschaltpunkt u. Nachlauf,
elektronische Überwachung des Motorstroms,
variabler Staffelanlauf (Einschaltverzögerung),
Sammelstörmeldung potentialfrei u. potential
gebunden,
Hochwasseralarm potentialfrei,
Sammelstörmeldung 230 V/AC,
Speicher Anzahl Pumpenstarts, integriertes
Amperemeter, thermische u. elektrische
Überwachung der Pumpen, Service Mode,
Messbereich der externen 4-20 mA,
Niveausonde von 0-12,5 m wählbar,
im Handbetrieb schalten die Pumpen nach 2 Minuten
Laufzeit automatisch ab,
alle Einstellungen u. Störmeldungen bleiben
nach Stromausfall erhalten,
Drehfeld- und Phasenausfallkontrolle,
Laufzeitüberwachung,
Eingang für Schwimmerschalter als
Trockenlaufschutz,
Analogausgänge 0-10 V und 4-20 mA,
Fehlerspeicher,
vormontiertes Drehstromkabel 5x4 mm2 mit
CEE 16-Stecker mit Phasenwender,
Gehäusegröße:  BxHxT: 270 x 264 x 144 mm,
Betriebsspannung:  400 V  (50/60 Hz)
Steuerspannung:  230 V/AC/50/Hz,
Leistungsaufnahme im Ruhebetrieb:  max. 7 W,
Temperaturbereich:  -20 bis +60 Grad Celsius,
Schutzart:  IP54,
steckerfertig mit 1,5 m Anschlusskabel u.
CEE 16-Stecker
(kann ggf. auf CEE32-Stecker umgerüstet werden)
20 m pneumatische Steuerleitung 8x6 mm,
Staudruckglocke,
Kabeldurchführung,
Einbau- und Bedienungsanleitung,
Schaltgerät an trockener wettergeschützter Stelle
montieren.

'Hersteller/Typ: ACO/Multi Control Duo Advanced
oder glw.  Art,
Hersteller/Typ:

  '..................................................'
Menge: 1,000 Stk.
Zuordnung: 411

**2.7.3 Tauchpumpe**
Abwasser- und Fäkalientauchpumpe,
Lieferung und Einbau,
mit Schneidwerk,
Motorgehäuse, Kreiselkammer und Laufrad aus GJL-250,
Motorwelle, Schrauben und Muttern aus Edelstahl,
Schneidwerk und Schneidplatte
aus Edelstahl,
Druckleitungsanschluß Innengewinde R 2 (DN 50),
Drehstrom-Tauchmotor mit Ölfüllung
1,78 kW (P1), 1,50 kW (P 2), 400 V, 50 Hz,IN = 3,3 A
2824 U/min, Schutzart IP 68,
Isolationsklasse H,explosionsgeschützte Ausführung,
Betriebsart: S1 (Dauerbetrieb im vollgetauchten
Zustand)
mit 10 m Kabel mit freien Kabelenden,
Kabelverlängerung ist ggf. bauseits durchzuführen,
mit Druckanschlusseinheit aus Edelstahl R 2"
(1.4541) bestehend aus: Druckanschluss R 2" (1.4541,)
Gleitklaue R 2" (GG Pulverbeschichtet) mit Dichtring
(NBR)
passend zu Muli-Max,
inkl. 2 m Pumpenkette aus Edelstahl mit Schäkel,
Prüfzeugnis und Tragkraftplakette,
Gewicht:  ca. 34 kg
Förderhöhe:  H max. = 21 m
Fördermenge:  Q max. = 5,2 l/s

'Hersteller/Typ: ACO/SITA 200eco
oder glw.  Art,
Hersteller/Typ:

  '..................................................'
Menge: 2,000 Stk.
Zuordnung: 411

**2.7.4 Signalhupe**
Signalhupe,
Spannung:  115-230 V AC,
30 mA/95 dB(A)/IP33
Abmessungen:  172x70x78 mm (LxBxT)
Lieferung und Einbau.
Menge: 1,000 Stk.
Zuordnung: 411

#### Titel 2.8 Beton- und Stahlbetonarbeiten

**2.8.1 Trennlage, PE-Folie 0,2 mm**
Trennlage auf verdichtete Kiesschicht,
mit PE-Folie; Stöße überlappt.
Foliendicke: 0,2 mm
Liefern und Einbauen.
Menge: 60,000 m2
Zuordnung: 320

**2.8.2 Betonsohlplatte 15 cm**
Betonsohlplatte bewehrt
Beton  : C 25/30
Expos.-klasse : XC2
Feuchtigkeitsklasse: WF
Betondeckung cv: 3,5 cm oben
Dicke Platte 15 cm
Lieferung und Einbau.
Oberfläche ebenflächig und geglättet.
zur Aufnahme von bituminöser Bodenabdichtung.
Bewehrung in gesond. Position.
In der Leistung enthalten ist die Fixierung
(Lagesicherung) aller Grundleitungsstutzen (OK Muffe =
OK Bodenplatte), Medieneinführungen und der
Potentialausgleichsfahne.
Menge: 55,000 m2
Zuordnung: 320

**2.8.3 Bewehrung konstuktiv Betonsohlplatte**
Bewehrung konstuktiv für Betonsohlplatte
Mattenbewehrung Q 188 mit Abstandhaltern aus
Stahlbügel- Wellen, als obere Bewehrungslage
Stabstahl B 500 B,
liefern, nach Plan biegen und einbauen.
Menge: 0,440 t
Zuordnung: 320

**2.8.4 Sauberkeitsschicht Beton: C12 / 15, Dicke 5 cm**
Sauberkeitsschicht aus Magerbeton auf
Unterbau einbauen und planeben abziehen,
als Aufstandsfläche für die Wandschalungen.
Beton  : C12 / 15
Dicke : 5 cm
Liefern und Einbauen,
für Einzelfundamente.
Menge: 10,000 m2
Zuordnung: 320

**2.8.5 Einzelfundamente**
Einzelfundamente aus bewehrtem Beton auf Trennlage,
Oberfläche glatt  verrieben.
C 25 / 30 Expositionsklasse XC2, WF
Größe: 2 x 110 / 110 / 50 cm
und 1 x 150 / 50 / 50 cm

Schalung gesondert
Bewehrung gesondert.
Menge: 1,600 m3
Zuordnung: 320

**2.8.6 Schalung rauh, für Fundamente,**
Schalung rauh, einseitig, für Einzelfundamente,
Schalungshöhe 0,50 m
Menge: 6,400 m2
Zuordnung: 320

**2.8.7 Stabstahl B 500 B**
Betonstahl für Stahlbeton
Bügel, Stabstahl B 500 B,
liefern, nach Plan biegen und einbauen.
Menge: 0,106 t
Zuordnung: 320

#### Titel 2.9 Stahlbauarbeiten

**2.9.1 Stütze QRO 100x5W**
Stahlstütze unterhalb Mittellängelsunterzug
Stütze: QRO 100x5W, S235JR
Stützhöhe: ca. 3,70 m
Lieferung und Montage
Alle Stahlteile mit Rostschutzfarbe fertig beschichtet.
(Kopf- und Fußplatten in gesond. Pos.)

Statik Pos. S 2, S 3
Menge: 2,000 Stck
Zuordnung: 343

**2.9.2 Fußplatte Stütze**
Fußplatte Stahlblech für Stütze, verschweißt,
Betonauflager, verschraubt, Anker 2 x S12.
Stahl  : S 235
Auflager : C 16/20
Größe  : 250/250/20 mm
Menge: 2,000 Stck
Zuordnung: 343

**2.9.3 Kopfplatte Stütze**
Kopfplatte Stahlblech für Stütze, verschweißt,
an Holzunterug verschraubt, Holzschrauben 2 x M 8.
Stahl  : S 235
Größe  : 250/250/20 mm
Menge: 2,000 Stck
Zuordnung: 343

**2.9.4 Gußeisenstütze demontieren**
vorhandene Gußeisenstütze unter Mittel- Längsunterzug
Erdgeschoss demontieren
Stützhöhe ca. 3,50 m
Durchmesser ca. 18 cm
Menge: 1,000 St
Zuordnung: 343

#### Titel 2.10 Maurerarbeiten

**2.10.1 Einsatz Arbeitsgerüst / Rollrüstung**
Einsatz Arbeitsgerüst / Rollrüstung für Mauerarbeiten
an Wandinnenseiten,
Liefern, Vorhaltung über die gesamte Leistungszeit,
Abbau
Deckenhöhe 3,70 m
Menge: 1,000 Stck
Zuordnung: 331

**2.10.2 Wandputz innen abschlagen 2,5 cm**
vorhandenen Innenputz an Wandflächen, desolat,
abschlagen, Mauerwerksflächen reinigen und mit
Stahlbesen abkehren. In Kleinflächen

Untergrund : Ziegelmauerwerk
Einbauort : alle Geschosse
Wandhöhen : bis 3,50 m
Putzdicke : bis 2,5 cm

Der Bauschutt ist zu entsorgen,
Deponiegebühr gesondert.
Menge: 10,000 m2
Zuordnung: 331

**2.10.3 Mauerwerk Stützpfeiler**
Stützpfeiler aus Mauerwerk nach DIN EN 1996-1-1/NA:
2015-05
Hochlochziegel HLzB 12-1.2 / NM II
Steinart  : Mauerziegel
Steinfest.-Klasse: 12
Mörtelgruppe  : Normalmauermörtel NM II
Mauerwerk mit vermörtelten Stoßfugen
Pfeiler Länge/Breite : ca. 36,5 / 49 cm
Höhe: ca. 3,20 m
Menge: 0,600 m3
Zuordnung: 331

**2.10.4 Querschnittsabdichtung Mauerwerk 36,5**
Mauersperrbahn in Wänden gegen aufsteigende
Feuchtigkeit nach DIN 18 195 Teil 4,
zwischen Mörtelschichten verlegt.

Abdichtung  : polymermodifizierte Bitumenbahn
Oberfläche  : besandet
Einlage  : Glasgewebe 200 g/m²

1. Lage: auf Betonsohle
2. Lage: 2. Lagerfuge 25 cm

Wanddicke: 36,5 cm
Menge: 2,000 m
Zuordnung: 331

**2.10.5 Planziegel-T14, 24 cm, Fensternischen**
Leichthochlochziegel-Mauerwerk
Wanddicke: 24 cm
Wärmeleitfähigkeit ?: 0,14 W/mK;
Rohdichteklasse: 0,70;
Druckfestigkeitsklasse: 8;
char. Mauerwerksdruckfestigkeit fk = 3,1 MN/m²;
nach Zulassung Z-17.1-651;
Format: 10 DF;
inklusive Dünnbettmörtel für Planziegelsystem,
vollflächig deckelnd aufgetragen (VD-System) oder im
Tauchverfahren;
Stoßfuge: unvermörtelt, verzahnt;

Einbauort: Fensternischen
Menge: 6,300 m2
Zuordnung: 331

**2.10.6 Querschnittsabdichtung Mauerwerk 24**
Mauersperrbahn in Wänden gegen aufsteigende
Feuchtigkeit nach DIN 18 195 Teil 4,
zwischen Mörtelschichten verlegt.

Abdichtung  : polymermodifizierte Bitumenbahn
Oberfläche  : besandet
Einlage  : Glasgewebe 200 g/m²

1. Lage: auf Betonsohle
2. Lage: 2. Lagerfuge 25 cm

Wanddicke: 24 cm
Menge: 7,500 m
Zuordnung: 331

**2.10.7 Mauerwerk Vorsatzschale 17,5 cm**
Mauerwerk neu für Vorsatzschale Außenwände an
Wandpfeilern,
Hochlochziegel
Mauerwerksdicke 17,5 cm
Wärmeleitfähigkeit ?: 0,14 W/mK;
Rohdichteklasse: 0,70;
liefern und innerhalb des Bauwerks herstellen.
Menge: 20,000 m2
Zuordnung: 331

**2.10.8 Lagesicherung Wandanker Stahlblech**
Lagesicherung Wandanker Stahlblech einlegen und an der
Mauerrückwand andübeln, Menge 1 Stk. Anker / m²
als Zulage zu Vorposition
Menge: 20,000 m2
Zuordnung: 331

**2.10.9 Querschnittsabdichtung Mauerwerk 17,5**
Mauersperrbahn in Wänden gegen aufsteigende
Feuchtigkeit nach DIN 18 195 Teil 4,
zwischen Mörtelschichten verlegt.

Abdichtung  : polymermodifizierte Bitumenbahn
Oberfläche  : besandet
Einlage  : Glasgewebe 200 g/m²

1. Lage: auf Betonsohle
2. Lage: 2. Lagerfuge 25 cm

Wanddicke: 17,5 cm
Menge: 14,000 m
Zuordnung: 331

**2.10.10 Wandschlitze vermauern 12 cm, F 30**
Wandschlitze (Installationsschlitz Elektro)
kraftschlüssig vermauern, Verband beidseits einstemmen.
Wanddicke  : 12  cm
Material  : Mz 12
Brandschutz : F 30
Menge: 2,000 m2
Zuordnung: 331

**2.10.11 Türöffnung Eingang ändern, 30 cm, 1,01/2,135**
bestehende Türöffnung in vorh. Massivwand wie folgt
ändern,
einseitig Maueranschlag 24 cm beimauern auf eine
Steinbreite und einbinden,
andere Seite Laibung ca. 20 cm Beite sauber beiseits
einschneiden und Mauerwerk abbrechen,
scheitrechten Ziegelsturz abbrechen,
2 Betonfertigteilstürze liefern und nachträglich
einbauen,
Auflager beidseitig einstemmen und vermauern.
Wanddicke  :  30 cm
Türgröße alt B / H :  ca. 0,90 / 2,00 m
Türgröße neu B / H  :  1,01 / 2,135 m
Menge: 1,000 St
Zuordnung: 331

**2.10.12 Abfluss entfernen, Wandöffung vermauern**
Schmutzwasser- Leitungsbogen Guß DN 100, Länge ca. 600
freistemmen, abbrechen und entsorgen
Wandöffung schließen, Verband beidseits einstemmen und
kraftschlüssig vermauern.
Öffnungsgröße : ca. 30/30 cm
Wanddicke  : ca. 24 cm
Material  : HLz 12/1,2 2DF
Menge: 1,000 Stck
Zuordnung: 331

#### Titel 2.11 Abdichtungsarbeiten Bodenplatte

**2.11.1 Abdichtung Bodenplatte Keller**
Abdichtung der erdberührten Bodenplatte Keller gegen
Bodenfeuchtigkeit und nichtdrückendes Sickerwasser
(gemäß DIN 18533).
Abdichtung einlagig, einschl. Grundanstrich.
Untergrund: Beton
Material: Kombination aus kreuzlaminierter Spezial-
HDPE-Folie sowie einer Dicht- und Klebschicht aus
Bitumenkautschuk.
Dicke = 1,5 mm
Gewicht: ca. 1,6 kg/m²
Sd -Wert: 210 m
Temperaturbeständigkeit: - 30 °C bis + 80 °C
geprüfte Radondichtheit
Die Schweißbahn ist in jedem Raum an die mineralische
Dichtungsschlämme Mauerwerkswand anzuschweißen.
Menge: 52,000 m2
Zuordnung: 351

#### Titel 2.12 Abdichtungsarbeiten innen

*Hinweis*
Ansicht Innenseite der Außenwand: Oberhalb des außen
vorgeblendeten Sandsteinsockels wurde nachträglich eine
Mauersperrbahn eingebaut. Die innere Mauerschale ist
durchfeuchtet und muss vertikal abgedichtet werden.

**2.12.1 Spachtel- und Glättputz, Innenwandflächen**
Spachtel- und Glättputz mit Schnell- Zement- Mörtel
i.M. ca. 10 mm dick auf den Oberseiten der
sandgestahlten Mauerziegel zur Einebnung des
Untergundes für das Auftragen der Abdichtung.
Ort: Innenseite der Außenwand

Techn. Daten:
-Materialbasis Spezialzemente mit Additiven,
chloridfrei
-1-komponentig
-Frischmörteldichte ca. 2,1 g/cm² bzw. kg/l
-Konsistenz pulvrig
-Größtkorn 0,7 mm
-Wasserfest, witterungs-, frost- und tausalzbeständig,
-Sulfatbeständig.

angebot. Fabrikat:...............................
Menge: 16,000 m2
Zuordnung: 331

**2.12.2 Hohlkehle Wand/Boden**
Liefern und herstellen einer Hohlkehle zwischen
Bodenplatte und aufgehendem Mauerwerk, Radius 5 cm
Techn. Daten:
-Materialbasis Spezialzemente mit Additiven,
chloridfrei
-1-komponentig
-Frischmörteldichte ca. 2,1 g/cm² bzw. kg/l
-Konsistenz pulvrig
-Größtkorn 0,7 mm
-Wasserfest, witterungs-, frost- und tausalzbeständig,
-Sulfatbeständig.
Menge: 12,000 m
Zuordnung: 331

**2.12.3 Haftanstrich mit flexibler 2 K Reaktivabdichtung**
Haftanstrich mit flexibler 2- Komponeneten- Reaktivabdichtung anbringen,
vorher den saugfähigen Untergrund vornässen.
Trockenschichtdicke ca. 3 mm

Techn. Daten:
-2-komponentige, flexible Reaktivabdichtung für
Kellerwände, Fundamente und Betonbauteile gegen
Bodenfeuchtigkeit,
aufstauendes Sickerwasser und drückendes Wasser.

-2 mm Rissüberbrückung nach Prüfgrundsätzen FPD,
Rissklasse R3.

-Rissüberbrückung 4 mm bei Trockenschichtdicke 3 mm.

-Flüssig-Komponente: modifizierte Acrylatdispersion

-Pulver-Komponente: Spezial-Zementmörtel mit dichtenden
Kunststoffen

angebot. Fabrikat:...............................
Menge: 16,000 m2
Zuordnung: 331

**2.12.4 Dichtungsschlämme Wand innen**
Abdichtung des Wandbereiches innen vollflächig mit
Bitumen-Dickbeschichtung
Anwendung: DIN 18533 W1-E (Bodenfeuchte und nicht
drückendes Wasser),
- 4 mm Nass-Schichtdicke für = 3mm Trocken-
Schichtdicke

Techn. Daten:
Geprüft nach EN 15814 und den Prüfgrundsätzen zur
Erteilung des allgemeinen bauaufsichtlichen
Prüfzeugnisses für Bauwerks abdichtungen im Übergang zu
Bauteilen aus Beton mit hohem Wassereindringwiderstand
und als
Fugenabdichtung für Bauteile aus Beton mit hohem
Wassereindringwiderstand.

-2-komponentig

-Polystyrolgefüllt, geschmeidig-leichtes Verarbeiten

-Rissüberbrückungsklasse RÜ3-E nach DIN 18533-1.

-Flüssig-Komponente: Polymer-Bitumen-Emulsion mit
Polystyrol-Partikel-Füllung

-Pulver-Komponente: Trockenmischung auf Zementbasis

angebot. Fabrikat:...............................
Menge: 26,000 m2
Zuordnung: 331

#### Titel 2.13 Abdichtungsarbeiten Wandsockel außen

**2.13.1 Mauerwerk reinigen**
Sockelmauerwerk im bauseits erstellten Arbeitsraum von
Erdresten und sonstigen losen Verschmutzungen reinigen
und Untergrund zum Auftragen eines Ausgleichputzes
vorbereiten.
Menge: 4,000 m2
Zuordnung: 331

**2.13.2 Ausgleichputz, Zementputz**
Zementputz, MG III, als Ausgleichsputz auf zuvor
gereinigtes Fundamentmauerwerk mehrlagig aufbringen. Es
sind Putzstärken von 20 mm im Mittel zu kalkulieren.
Menge: 4,000 m2
Zuordnung: 331

**2.13.3 Spachtel- und Glättputz, Innenwandflächen**
Spachtel- und Glättputz mit Schnell- Zement- Mörtel
i.M. ca. 10 mm dick auf den Oberseiten der
sandgestahlten Mauerziegel zur Einebnung des
Untergundes für das Auftragen der Abdichtung.
Ort: Innenseite der Außenwand

Techn. Daten:
-Materialbasis Spezialzemente mit Additiven,
chloridfrei
-1-komponentig
-Frischmörteldichte ca. 2,1 g/cm² bzw. kg/l
-Konsistenz pulvrig
-Größtkorn 0,7 mm
-Wasserfest, witterungs-, frost- und tausalzbeständig,
-Sulfatbeständig.
Menge: 4,000 m2
Zuordnung: 331

**2.13.4 Hohlkehle Wand/Boden**
Liefern und herstellen einer Hohlkehle zwischen
Bodenplatte und aufgehendem Mauerwerk, Radius 5 cm
Techn. Daten:
-Materialbasis Spezialzemente mit Additiven,
chloridfrei
-1-komponentig
-Frischmörteldichte ca. 2,1 g/cm² bzw. kg/l
-Konsistenz pulvrig
-Größtkorn 0,7 mm
-Wasserfest, witterungs-, frost- und tausalzbeständig,
-Sulfatbeständig.
Menge: 4,000 m
Zuordnung: 331

**2.13.5 Vertikalabdichtung Wand außen**
Abdichtung des Wandbereiches außen vollflächig mit
Bitumen-Dickbeschichtung
Anwendung: DIN 18533 W1-E (Bodenfeuchte und nicht
drückendes Wasser),
- 4 mm Nass-Schichtdicke für = 3mm Trocken-
Schichtdicke

Techn. Daten:
Geprüft nach EN 15814 und den Prüfgrundsätzen zur
Erteilung des allgemeinen bauaufsichtlichen
Prüfzeugnisses für Bauwerks abdichtungen im Übergang zu
Bauteilen aus Beton mit hohem Wassereindringwiderstand
und als
Fugenabdichtung für Bauteile aus Beton mit hohem
Wassereindringwiderstand.

-2-komponentig

-Polystyrolgefüllt, geschmeidig-leichtes Verarbeiten

-Rissüberbrückungsklasse RÜ3-E nach DIN 18533-1.

-Flüssig-Komponente: Polymer-Bitumen-Emulsion mit
Polystyrol-Partikel-Füllung

-Pulver-Komponente: Trockenmischung auf Zementbasis
Menge: 4,000 m2
Zuordnung: 331

**2.13.6 3-Schicht Noppenbahn**
3-Schicht Noppenbahn aus Kunststoff mit Gleitfolie und
Drainagevlies liefern und anbringen
Sockelhöhe: ca. 1,0 m
Menge: 4,000 m2
Zuordnung: 331

**2.13.7 Abschlussprofil für Noppenbahn**
Abschlussprofil für Noppenbahn liefern und anbringen
Menge: 4,000 m
Zuordnung: 331

#### Titel 2.14 Putzarbeiten

**2.14.1 Bauteile etc. mit Folie schützen, I**
Bauteile wie Fenster und Türen zum Schutz mit Folie
abkleben oder staubdicht abdecken, incl. Beseitigung
der Abdeckmaterialien nach Beendigung der Putzarbeiten.
Menge: 38,000 m2
Zuordnung: 331

**2.14.2 Boden abdecken**
Bodenflächen zum Schutz mit Malervlies abkleben bzw.
abdecken, incl. Beseitigung der Abdeckmaterialien nach
Beendigung der Putz- und Stuckarbeiten
Menge: 70,000 m2
Zuordnung: 331

**2.14.3 Einsatz Schnellbaugerüst**
Einsatz Schnellbaugerüst für Arbeiten an den Wänden bis
ca. 3,50 m Höhe. Vorhaltung für die Dauer der Arbeiten
und Beräumung.
Menge: 1,000 Psch
Zuordnung: 331

**2.14.4 Altputz Wände abschlagen 3 cm**
vorhandenen Innenputz an Wandflächen, desolat,
abschlagen, Mauerwerksflächen reinigen und mit
Stahlbesen abkehren.

Untergrund: Ziegel- oder Bruchsteinmauerwerk
Wandhöhen: bis 1,50 m
Putzdicke:  bis 3 cm

Der Bauschutt ist zu entsorgen, incl. Deponiegebühr.

Ölsockel auf Wandflächen
Menge: 40,000 m2
Zuordnung: 331

**2.14.5 Fugen ausräumen im Bereich der versalzenen Sockelbereiche.**
Fugen ausräumen im Bereich der Sockelbereiche.

Untergrund:  Bruchsteinmauerwerk
Sockelhöhen: bis 1,30 m
Fugenquerschnitt B/T bis 3 / 3 cm

Es ist PE- Folie 0,2 mm auszulegen, das salzbelastete
Material ist dort aufzunehmen. Der Bauschutt ist zu
entsorgen, incl. Deponiegebühr.

Ort: Längswand zum Kreuzgang
Menge: 20,000 m2
Zuordnung: 331

**2.14.6 Installationsschlitze 20/20 schließen**
Installationsschlitze in Mauerwerkswänden schließen,
flächenfertig mit Trasskalkmörtel überputzen
Schlitzquerschnitt: 20/20 mm.
Menge: 60,000 m
Zuordnung: 331

**2.14.7 Installationsschlitze 30/40 schließen**
Installationsschlitze in Mauerwerkswänden schließen,
flächenfertig mit Trasskalkmörtel überputzen
Schlitzquerschnitt: 20/20 mm.
Menge: 20,000 m
Zuordnung: 331

**2.14.8 Trass-Kalk-Grundputz 15 mm, 2-lagig**
Liefern und Aufbringen eines zweilagigen Wandputzes als
Trass-Kalk-Maschinengrundputz, auf Massivwände. Erste
Lage ca. 12 mm stark aufgetragen, eben und fluchtrecht
abgezogen und beschichtungsfähig aufgerauht.
Nach dem Abtrocknen des Grundputzes mit gleichem
Material ca. 3 mm stark aufgetragen eben und
fluchtrecht überzogen und abgefilzt.
Ehemalige Putzmörtelgruppe P II nach DIN V 18550:2005-
04 Tabelle 1,
bzw. CS II nach DIN EN 998-1,
Körnung 1 mm

Gesamtputzdicke: ca. 15 mm

Oberfläche fein verrieben (gefilzt) mit erhöhter
Anforderung
Nach Merkblatt »Putzoberflächen im Innenbereich«
--> Qualitätsstufe Q3-gefilzt

Notwendige Untergrundvorarbeiten oder Mehrputzdicken
werden in gesonderten Positionen abgerechnet.

Material: HASIT 670 MÄRKER Trasskalkputz o.
gleichwertig
(Trasskalk aus dem Nördlinger Ries)

angebotenes Fabrikat:..................................
.........
Menge: 112,000 m2
Zuordnung: 331

**2.14.9 Trass-Kalk-Grundputz Mehrputzdicke**
Trass-Kalk-Grundputz als Zuschlagsposition für
Mehrputzdicken.
Mehr- Putzdicke: 10 mm
Menge: 100,000 m2
Zuordnung: 331

**2.14.10 Oberputz mineralisch**
Oberputz mineralisch

Ausbildung einer Filzstruktur, aus mineralischen
faserarmierten Renovier-Strukturputz.
Putzmörtelgruppe nach DIN EN 998-1: CR, CS _, W 2 (DIN
18550: P II).

Material:  (CS II; P II)
Körnung: 0-1 mm

Farbton: mittel, sandfarben

angebot. Fabrikat:...............................
Menge: 112,000 m2
Zuordnung: 331

**2.14.11 Putzleisten aus Holz**
Putzleisten aus Holz anschlagen, vorhalten und
demontieren für Putzarbeiten, als Zulage.
Diese Pos. umfasst alle notwendigen Putzlagen.

Putzprofile aus Metall etc., die am Bauwerk verbleiben,
sind nicht zugelassen.

Abrechnungseinheit: lfd m Kante
Menge: 60,000 m
Zuordnung: 331

**2.14.12 Türlaibung einputzen, 300 mm Zulage**
Türlaibung einputzen, als Zulage. Diese Pos. umfasst
alle notwendigen Putzlagen.
Leibungstiefe : bis ca. 300 mm
Menge: 20,000 m
Zuordnung: 331

**2.14.13 Fensterlaibung Putz abschlagen 3 cm**
Fensterlaibung und Sturzbogen Putz abschlagen.
Leibungstiefe : bis ca. 300 mm
Mauerwerksflächen reinigen und mit
Stahlbesen abkehren.

Untergrund: Ziegelmauerwerk
Putzdicke:  bis 3 cm

Der Bauschutt ist zu entsorgen, incl. Deponiegebühr.
Menge: 18,000 m
Zuordnung: 331

**2.14.14 Universalgrundierung auf Acrylatbasis**
Wässrige, Universalgrundierung auf Acrylatbasis auf
mineralische und organische Untergründe und
Beschichtungen sowie abgewitterte, tragfähige
Altbeschichtungen liefern und auftragen.

Produkteigenschaften:
oberflächenverfestigend, wasserabweisend, gutes
Eindringvermögen, saugfähigkeitsregulierend,
haftvermittelnd.
Untergrund: Vollziegel
Einbauort: Fensterlaibungen und Sturzbereiche
Menge: 16,000 m2
Zuordnung: 331

**2.14.15 Dämmung Fenstersturz Stichbogen innen, d = 18 cm**
Dämmung Bereich Fenstersturz Stichbogen innen bis
Unterseite Brandschutzdecke

Steinwolle-Dämmplatte, beidseitig vorbeschichtet
(glatte Seite ist Putzseite), mit mineralischen
Klebemörtel liefern und verkleben.

Wärmedämmplatten aus Steinwolle nach EN 13162,
Bemessungswert der Wärmeleitfähigkeit 0,035 W/m*K,
nichtbrennbar nach DIN 4102, Euroklasse A1 nach EN
13501-1, mit einem vergüteten, mineralischen
Klebemörtel auf klebegeeigneten Untergrund kleben.

Platten im Verband planeben und press gestoßen
verlegen. Offene Fugen mit Dämmstoff ausfüllen.

Zusätzliche Verdübelung gemäß separater Position.

Plattendicke: 18 cm
Breite Sturzbereich: 1,90 m
Höhe Sturzbereich: 0,40 m

Platte stichbogenförmig ausschneiden zum Mauersturz

Abrechnungseinheit: Stk. Fenstersturz
Menge: 3,000 Stck
Zuordnung: 331

**2.14.16 Verdübelung Fenstersturz Stichbogen innen**
Zusätzliche Befestigung der Dämmplatten Bereich
Fenstersturz mit ca 3 Stk. bauaufsichtlich zugelassenen
Dübeln

Abrechnungseinheit: Stk. Fenstersturz
Menge: 3,000 Stck
Zuordnung: 331

**2.14.17 Unterputz mit Gewebe Fenstersturz Stichbogen innen**
Vollflächige Armierungsschicht mit mineralischem
Leichtmörtel/ Unterputz zum Kleben und Armieren und
alkalibeständiges Glasfasergewebe liefern und
vollflächig auftragen und eben abziehen.

Armierungsmörtel auftragen, das Armierungsgewebe im
oberen Drittel der Armierung eindrücken und
planspachteln. Gewebestöße 10 cm überlappen.

Zusätzliche Diagonalarmierung an Ecken von Öffnungen
und Eckkantenausbildungen gemäß separater Positionen.

Plattendicke: 18 cm
Breite Sturzbereich: 1,90 m
Höhe Sturzbereich: 0,40 m

Platte stichbogenförmig ausschneiden zum Mauersturz

Abrechnungseinheit: Stk. Fenstersturz
Menge: 3,000 Stck
Zuordnung: 331

**2.14.18 Dämmputz innen Fenster-Laibung und Sturzbogen**
Dämmputz innen Fenster-Laibung und Sturzbogen,
Laibungsbreite : 400 mm
Putzdicke : 40 mm

-mineralischer Wärmdämmputz
-rein mineralisch
-hoch diffusonsoffen
-Baustoffklasse A 1 (nicht brennbar)
-Wärmleitfähigkeit ?D = 0,048 W/(mK)
-Körnung: 0- 0,5 mm

Fabrikat: Tri-O-them L

Angeb. Fabrikat:____________________
Menge: 26,000 m
Zuordnung: 331

### Abschnitt 3 Treppenhaus Ostklausur

#### Titel 3.1 Betonarbeiten

**3.1.1 Deckenöffnung Empore schließen**
Installationsöffnung Elektro im Bereich Rohdecke Empore
schließen durch Betonverguß oberhalb Mauerwerksbogen
Öffnungsgröße L/B/H : ca. 2800 / 1000 mm
Vergussdicke  : ca. 200 mm

Zementestrich (CT) der Festigkeitsklasse CT-C30/F6 nach
DIN 18560 und DIN EN 13813 bzw. Trockenbeton C25/30
Menge: 2,800 m2
Zuordnung: 351

#### Titel 3.2 Putzarbeiten

**3.2.1 Bauteile etc. mit Folie schützen, I**
Bauteile wie Fenster und Türen zum Schutz mit Folie
abkleben oder staubdicht abdecken, incl. Beseitigung
der Abdeckmaterialien nach Beendigung der Putzarbeiten.
Menge: 20,000 m2
Zuordnung: 331

**3.2.2 Boden abdecken**
Bodenflächen zum Schutz mit Malervlies abkleben bzw.
abdecken, incl. Beseitigung der Abdeckmaterialien nach
Beendigung der Putz- und Stuckarbeiten
Menge: 60,000 m2
Zuordnung: 331

**3.2.3 Altputz Wände abschlagen 3 cm**
vorhandenen Innenputz an Wandflächen, desolat,
abschlagen, Mauerwerksflächen reinigen und mit
Stahlbesen abkehren.

Untergrund: Ziegel- oder Bruchsteinmauerwerk
Wandhöhen: bis 1,50 m
Putzdicke:  bis 3 cm

Der Bauschutt ist zu entsorgen, incl. Deponiegebühr.
Menge: 40,000 m2
Zuordnung: 331

**3.2.4 Deckenputz auf Rohrgewebe auf Lehmdecken abschlagen 3 cm**
Vorhandenen Innenputz auf Rohrgewebe an Deckenflächen,
desolat, abschlagen, Mauerwerksflächen reinigen und mit
Stahlbesen abkehren.

Untergrund: Lehmwällerdecken
Wandhöhen: bis 3,00 m
Putzdicke:  bis 3 cm

Der Bauschutt ist zu entsorgen, incl. Deponiegebühr.
Menge: 15,000 m2
Zuordnung: 331

**3.2.5 Vorspritz Mauerwerk Sanierputz**
Aufbringen eines Spritzbewurfes als Haftbrücke.
Auftragsweise volldeckend mit kapillaraktivem
Vorspritzmörtel nach WTA. Herstellerangaben bei
Kombination mit Salzbehandlungsmitteln sind zu
beachten.

Standzeit: 1-3 Tage

Untergrund: Sandstein und keram. Ziegel
Menge: 20,000 m2
Zuordnung: 331

**3.2.6 Luftporenputz als Salzspeicherputz**
Luftporenputz als Salzspeicherputz nach Angaben des
Herstellers aufgetragen,
porenbildender, werktrockener Unterputz
zum Ausgleich gerissener Vertiefungen und Unebenheiten
und zur Schaffung einer ebenen Putzunterfläche.

Putzstärke 15 mm.

Oberfläche mit Straßenbesen für nachfolgende
Putzschichten gut aufrauhen, Sinterhaut entfernen.
Standzeiten sind zu beachten. Austrocknungszeit pro mm
Putzstärke 1 Tag.

Evtl. notwendige Nachbehandlung ist zu berücksichtigen.
Menge: 20,000 m2
Zuordnung: 331

**3.2.7 Sanierputz**
Aufbringen eines Sanier-Wandputzes im
untergrundbelasteten Sockel- und Wandbereich auf
vorbereiteten Untergrund für einen Oberputz.

Das Material muß den Anforderungen des gültigen
WTA-Merkblattes "Sanierputze" sowie den unten
geforderten Eigenschaften entsprechen. Putzstärke an
schwächster Stelle mind. 20 mm. Oberfläche mit
Gitterrabott für nachfolgende Putzschichten kräftig
aufrauhen, Sinterhaut entfernen.
Standzeiten beachten. Austrocknungszeit pro mm
Putzstärke 1 Tag. Evtl. notwendige Nachbehandlung ist
zu berücksichtigen.

Putzdicke: 2 cm
Menge: 20,000 m2
Zuordnung: 331

**3.2.8 Sanierglätte**
Dünnputz zum Gestalten einer feinen Oberflächenstruktur
an Wand- und Gewölbeflächen:

Oberfläche gefilzt. Evtl. notwendige Nachbehandlung ist
zu
beachten.

Sanierglätte 0,5 mm
Menge: 20,000 m2
Zuordnung: 331

**3.2.9 Putzträgermatten als Drahtgitter Stukanet Wände**
Zulage für vollflächigen Einbau von Putzträgermatten
als Drahtgitter Stukanet mit Pappunterlage incl. der
erford. Befestigungen auf problematischen Untergründen
und auf Holzfachwerk, an Wänden
Menge: 10,000 m2
Zuordnung: 331

**3.2.10 Gewebearmierung auf rißgefährdeten Bereichen**
Zulage für vollflächigen Einbau von Gewebearmierung auf
rißgefährdeten Bereichen.
Menge: 40,000 m2
Zuordnung: 331

**3.2.11 Installationsschlitze 20/20 schließen**
Installationsschlitze in Mauerwerkswänden schließen,
flächenfertig mit Trasskalkmörtel überputzen
Schlitzquerschnitt: 20/20 mm.
Menge: 60,000 m
Zuordnung: 331

**3.2.12 Installationsschlitze 40/30 schließen**
Installationsschlitze in Mauerwerkswänden schließen,
flächenfertig überputzen incl. Armierungsgewebe.
Schlitzquerschnitt: 40/30 mm.

Arbeitshöhe: bis ca. 3 m
Menge: 20,000 m
Zuordnung: 331

**3.2.13 Vorspritz Mauerwerk Kalkputz Wände**
Aufbringen eines Spritzbewurfes als Haftbrücke
für Kalkputz. Auftragsweise volldeckend

Untergrund: Wände, keram. Ziegel
Menge: 40,000 m2
Zuordnung: 331

**3.2.14 Trass-Kalk-Grundputz 15 mm, 2-lagig**
Liefern und Aufbringen eines zweilagigen Wandputzes als
Trass-Kalk-Maschinengrundputz, auf Massivwände. Erste
Lage ca. 12 mm stark aufgetragen, eben und fluchtrecht
abgezogen und beschichtungsfähig aufgerauht.
Nach dem Abtrocknen des Grundputzes mit gleichem
Material ca. 3 mm stark aufgetragen eben und
fluchtrecht überzogen und abgefilzt.
Ehemalige Putzmörtelgruppe P II nach DIN V 18550:2005-
04 Tabelle 1,
bzw. CS II nach DIN EN 998-1,
Körnung 1 mm

Gesamtputzdicke: ca. 15 mm

Oberfläche fein verrieben (gefilzt) mit erhöhter
Anforderung
Nach Merkblatt »Putzoberflächen im Innenbereich«
--> Qualitätsstufe Q3-gefilzt

Notwendige Untergrundvorarbeiten oder Mehrputzdicken
werden in gesonderten Positionen abgerechnet.
Menge: 40,000 m2
Zuordnung: 331

**3.2.15 Trass-Kalk-Grundputz Mehrputzdicke**
Trass-Kalk-Grundputz als Zuschlagsposition für
Mehrputzdicken.
Mehr- Putzdicke: 10 mm
Menge: 40,000 m2
Zuordnung: 331

**3.2.16 Kalkglätte Wände**
Dünnputz zum Gestalten einer feinen Oberflächenstruktur
an Wandflächen:

Geglättete Oberfläche herstellen mit einem
ökologischen, weißen Werktrockenmörtel nach DIN 18557,
entspricht der Mörtelgruppe P I a gemäß DIN V 18550,
bestehend aus Weißkalkhydrat und feinstem Marmormehl,
ohne Zement- und Kunststoffzusatz.

Putzdicke: 3 mm

Mörtelgruppe: P I a
Druckfestigkeit: mind. 1 N/mm²
Wärmeleitzahl l: ca. 0,87 W/(m×K)
Dampfdiffusionswiderstandszahl (µ): ca. 8
Menge: 40,000 m2
Zuordnung: 331

**3.2.17 Putzleisten aus Holz**
Putzleisten aus Holz anschlagen, vorhalten und
demontieren für Putzarbeiten, als Zulage.
Diese Pos. umfasst alle notwendigen Putzlagen.

Putzprofile aus Metall etc., die am Bauwerk verbleiben,
sind nicht zugelassen.

Abrechnungseinheit: lfd m Kante
Menge: 20,000 m
Zuordnung: 331

**3.2.18 Fensterlaibung Putz abschlagen 3 cm**
Fensterlaibung und Sturzbogen Putz abschlagen.
Leibungstiefe : bis ca. 300 mm
Mauerwerksflächen reinigen und mit
Stahlbesen abkehren.

Untergrund: Ziegelmauerwerk
Putzdicke:  bis 3 cm

Der Bauschutt ist zu entsorgen, incl. Deponiegebühr.
Menge: 4,000 m2
Zuordnung: 331

**3.2.19 Leibungen, einputzen Trass-Kalk, 600 mm Zulage**
Fenster- und Türleibungen Trass-Kalk einputzen, als
Zulage.
Diese Pos. umfasst alle notwendigen Putzlagen.
Leibungstiefe : bis ca. 600 mm
Menge: 4,000 m
Zuordnung: 331

**3.2.20 Leibungen, einputzen Trass-Kalk, 300 mm Zulage**
Fenster- und Türleibungen Trass-Kalk einputzen, als
Zulage.
Diese Pos. umfasst alle notwendigen Putzlagen.
Leibungstiefe : bis ca. 300 mm
Menge: 10,000 m
Zuordnung: 331

**3.2.21 Fenstersturz als Stichbogen oder Spitzbogen einputzen**
Fenstersturz als Stichbogen oder Spitzbogen einputzen,
als Zulage.
Diese Pos. umfasst alle notwendigen Putzlagen.
Fensterbreite : bis ca. 600 mm
Menge: 4,000 Stck
Zuordnung: 331

**3.2.22 Putzträgermatten als Drahtgitter Stukanet Decken**
Zulage für vollflächigen Einbau von Putzträgermatten
als Drahtgitter Stukanet mit Pappunterlage incl. der
erford. Befestigungen auf Unterseiten, Holzbalken,
an Decken.
Menge: 18,000 m2
Zuordnung: 331

**3.2.23 Unterputz Lehm Decken**
Aufbringen eines Unterputzes aus Lehm,
konfektionierter Lehmputz.

Putzflächen:  Decken
Putzdicke:  15 mm
Raumhöhe:  bis 3,00 m

  Rohdichte:  ± 1600 kg/m³
  Wdrmeleitfdhigkeit:  0,80 W/mK
Wasserdampfdiffusions-
Widerstandszahl:
 8 - 10 µ

  µ
Menge: 18,000 m2
Zuordnung: 331

**3.2.24 Deckputz Lehm Decken**
Aufbringen eines Deckputzes aus Lehm,
konfektionierter Lehmputz.

Putzflächen:  Decken
Putzdicke:  4 - 6 mm
Raumhöhe:  bis 3,00 m

Technische Daten wie in Vorposition
Menge: 18,000 m2
Zuordnung: 331

**3.2.25 Grundierung Decken für Kalkglätte**
Grundierung für Kalkglätte an Deckenflächen
Menge: 16,000 m2
Zuordnung: 331

**3.2.26 Kalkglätte Decken**
Kalkglätte an Deckenflächen:

Geglättete Oberfläche herstellen mit einem
ökologischen, weißen Werktrockenmörtel nach DIN 18557,
entspricht der Mörtelgruppe P I a gemäß DIN V 18550,
bestehend aus Weißkalkhydrat und feinstem Marmormehl,
ohne Zement- und Kunststoffzusatz.

Putzdicke: 3 mm

Mörtelgruppe: P I a
Druckfestigkeit: mind. 1 N/mm²
Wärmeleitzahl l: ca. 0,87 W/(m×K)
Dampfdiffusionswiderstandszahl (µ): ca. 8

Untergrund: Lehmputz
Menge: 18,000 m2
Zuordnung: 331

**3.2.27 Grundierung Fachwerkwände für Kalkglätte**
Grundierung für Kalkglätte an Fachwerkwänden mit neu
erstelltem Lehmputz
Menge: 18,000 m2
Zuordnung: 331

**3.2.28 Kalkglätte Fachwerkwände**
Kalkglätte an Fachwerkwänden:

Geglättete Oberfläche herstellen mit einem
ökologischen, weißen Werktrockenmörtel nach DIN 18557,
entspricht der Mörtelgruppe P I a gemäß DIN V 18550,
bestehend aus Weißkalkhydrat und feinstem Marmormehl,
ohne Zement- und Kunststoffzusatz.

Putzdicke: 3 mm

Mörtelgruppe: P I a
Druckfestigkeit: mind. 1 N/mm²
Wärmeleitzahl l: ca. 0,87 W/(m×K)
Dampfdiffusionswiderstandszahl (µ): ca. 8

Untergrund: Lehmputz
Menge: 18,000 m2
Zuordnung: 331

### Abschnitt 4 Baustelleneinrichtung für alle Arbeiten

#### Titel 4.1 Baustelleneinrichtung

**4.1.1 Baustelleneinrichtung**
Einrichten, sowie Räumen der Baustelle mit folgenden
in den Pauschalpreis einzurechnenden Leistungen:

Erforderliche Maschinen, Geräte, Bockgerüste,
Baustellen-
Raum- Beleuchtung, Transporteinrichtungen und
Bauschutt- Container;

Grundvorhaltedauer 4 Wochen;
Menge: 1,000 psch
Zuordnung: 391

**4.1.2 Baustelleneinrichtung vorhalten und unterhalten**
Vorhalten der Baustelleneinrichtung über die
vereinbarte
Leistungszeit  mit folgenden Leistungen:

Erforderliche Maschinen, Geräte, Bockgerüste
Baustellen-
Raum- Beleuchtung, Transporteinrichtungen und
Bauschutt- Container;
Menge: 32,000 StWo
Zuordnung: 391

**4.1.3 Baustromanschluss Ost und West**
Baustromanschluss mit Zähleinrichtung, mit
Anschlusskabel, Verteilerkasten mit Schloss,
ausreichend dimensioniert für die Versorgung des
Baustellenbetriebes,
inkl. erforderlicher Kabel, Länge ca. 40 m
aufstellen, demontieren, Grundvorhaltedauer 4 Wochen;
Für Bereich Ost und West
Menge: 2,000 Stck
Zuordnung: 391

**4.1.4 Baustromanschluss vorhalten und unterhalten**
Baustromanschluss vorhalten und unterhalten,
über die 4-wöchige Grundvorhaltedauer hinaus.
Menge: 64,000 StWo
Zuordnung: 391

**4.1.5 Bauwasseranschluss Ost und West**
Bauwasseranschluss mit Wasseruhr, Herstellung im
Gebäude, ausreichend dimensioniert für die Versorgung
des Baustellenbetriebes incl. Putzmaschinen etc.,
Incl. erforderlicher Schlauchleitungen, Länge ca. 40 m
aufstellen, demontieren, Grundvorhaltedauer 4 Wochen;
Für Bereich Ost und West
Menge: 2,000 Stck
Zuordnung: 391

**4.1.6 Bauwasseranschluss vorhalten und unterhalten**
Bauwasseranschluss vorhalten und unterhalten,
über die 4-wöchige Grundvorhaltedauer hinaus.
Menge: 64,000 StWo
Zuordnung: 391

**4.1.7 WC-Kabine bereitstellen**
WC-Kabine mit Handreinigung für die Nutzung der am Bau
beteiligten Gewerke antransportieren, aufstellen,
vorhalten und nach Beendigung der Bauarbeiten
beseitigen, incl.
regelmäßiger Ver- und Entsorgung.

Ausstattung:
- Handwaschbecken mit Wassertank
- Handdesinfektionsspender
- Toilette und Urinal
Menge: 72,000 StWo
Zuordnung: 391

**4.1.8 Baustellen-Beleuchtung Treppenhaus Ost**
Baustellen-Beleuchtung Treppenhaus Ost, ausreichend
dimensioniert für die Beleuchtung von Erd- und
Obergeschoss, Beleuchtung fest installiert auf Putz mit
2 Stk. Leuchten, Aufstellen, Grundvorhaltedauer 4
Wochen, beräumen.
Menge: 1,000 St
Zuordnung: 391

**4.1.9 Baustellen-Beleuchtung Verlängerung**
Baustellen-Beleuchtung Treppenhaus aus Vorposition;
Verlängerung der Gebrauchsüberlassung über die 4-
wöchige Grundeinsatzzeit hinaus.
Menge: 32,000 StWo
Zuordnung: 391

**4.1.10 Schachtschein einholen Rampe Westseite**
Schachtschein einholen bei allen Versorgungsträgern für
die Erdarbeiten Gründungsbereich Rampe Westseite
Menge: 1,000 psch
Zuordnung: 391

**4.1.11 Schachtschein einholen Entwässerung Ostseite**
Schachtschein einholen bei allen Versorgungsträgern für
die Erdarbeiten Entwässerung Ostseite im Stiftshof
Menge: 1,000 psch
Zuordnung: 391

**4.1.12 Schnurgerüst / Achabsteckung Gründung Rampe West**
Schnurgerüst / Achsabsteckung Gründung Rampe West
Menge: 1,000 Stck
Zuordnung: 391

**4.1.13 Bodenabdeckung OSB-Platte 30 mm**
Bodenabdeckung OSB-Platte 30 mm,
provisorisch auf vorhandene Massivdecke oder
Holzunterkonstruktion, für Montagearbeiten, in
Kleinflächen / Teilflächen neu liefern und montieren,
nach Abschluss der Arbeiten wieder entfernen..
Menge: 20,000 m2
Zuordnung: 391

**4.1.14 Bauzaun, Stahlrahmen (mobil), h=2,00 m**
Bauzaun aus mobilen Stahlrahmenelementen mit
Rundstahlfüllstäben, Stützfüßen aus Beton, incl.
sämtlicher Verbindungen, Kupplungen etc., aufstellen
und nach Abschluß aller Bauarbeiten abbauen.
Grundvorhaltedauer: 4 Wochen
Zaunhöhe  : 2,00 m
Menge: 50,000 m
Zuordnung: 391

**4.1.15 Bauzaun, Stahlrahmen (mobil) vorhalten**
Bauzaun aus mobilen Stahlrahmenelementen mit
Rundstahlfüllstäben, Stützfüßen aus Beton, incl.
sämtlicher Verbindungen, Kupplungen etc., vorhalten und
unterhalten,
über die 4-wöchige Grundvorhaltedauer hinaus
Zaunhöhe  :  2,0 m
Menge: 1600,000 mWo
Zuordnung: 391

USt %: 19,00
